# Sanierungsarbeien Rheinstra0e 22
Angebotsaufforderung (GAEB DA XML 3.2, DA83)
Projekt: 2026-...
Währung: EUR
Vergabeart: Öffentliche Ausschreibung
Eröffnung: 28.08.2026
Ende der Zuschlagsfrist: 25.09.2026
Ausführungsbeginn: 28.09.2026
Ausführungsende: 18.12.2026
Erstellt mit: GXML Toolbox V3.2 R20140604, ORCA AVA 22.0 - Starter Edition 22.00.09, 15.07.2026

## 02 Elektrotechnische Anlage

### Titel 01 Elektotechnische Anlage

*Hinweis: Vorbemerkungen/ Vertragstexte*
Sanierung Wohnung DG eines Mehrfamilienhauses, Rheinstraße 22, 15738 Zeuthen

1. Bauvorhaben

1.1 Allgemeines und Bestandsbeschreibung

Bei dem bestehenden Wohnobjekt in Zeuthen handelt es sich um ein Mehrfamilienhaus, vermutlich aus dem Jahr 1950. Das Gebäude verfügt über  3 Geschosse, ist voll unterkellert und ist der GK 3 zuzuordnen. Demnach ist darauf zu achten, dass alle Durchdringungen zum Keller (Stahl-Stein-Decke) in F90-Qualität und alle Nutzungseinheiten in F90-Qualität voneinander zu trennen sind. Die ELT-Installation entspricht nicht mehr dem aktuellen Stand.

In allen Ebenen besitzt das Gebäude Fenster aus Kunststoff, welche bereits im Vorfeld saniert wurden und in einem guten Zustand sind.

1.2 Baumaßnahme und Umfang

Die geplante Baumaßnahme umfasst die Sanierung der gesamten Wohnung im Dachgeschosses. Die Komplette Sanitärinstallation soll zurückgebaut und erneuert werden.
Die Heiztherme für die Wohnung befindet sch in der Küche und soll ebenfalls erneuert werden.
Außerdem soll ein kompeltter Austausch der Elektroinstallation erfolgen inkl. einer neuen Unterverteilung innerhalb der Mieteinheit. Im Zuge der Sanierung sollen einige Abbruch- und Umbaumaßnahmen erfolgen. Danach erfolgt eine komplette malerische Intandsetzung. Neben den neuen Fliesenbelag im Badbereich soll der alte Dielenbodenbelag abgebrochen und erneuert werden.

Vom Bieter ist ein vollständiges Angebot für die Lieferung und fachgerechte, den anerkannten Regeln der Technik, den gültigen DIN-Normen und sonstigen relevanten Gesetzen entsprechende, Ausführung der angebotenen Leistung abzugeben.
Grundlage für die Arbeiten ist die VOB in ihrer neuesten, gültigen Fassung.

Der Auftraggeber behält sich vor, einzelne Titel/ Positionen zu einem späteren Zeitpunkt oder gar nicht zu
beauftragen.

1.3 Zugänglichkeit und Brandschutz

Der Zugang zur Wohnung sowie die erforderlichen Rettungswege müssen über die Bauzeit
gewährleistet bleiben.

2. Randbedingungen

Auf Belange der Nachbarschaft ist Rücksicht zu nehmen. Die Wohnung befindet sich in einem Mischgebiet.
Die Baustelleinrichtung kann auf dem Grundstück erfolgen. Die Baustelleneinrichtung hat so zu erfolgen,
dass jederzeit die Zufahrt zum Grundstück gewährleistet ist. Die Baustelleneinrichtung ist zweifelsfrei mit der
Bauüberwachung abzustimmen.

An allen durch die Baustelle gefährdeten Bäumen einschließlich ihrem Wurzelbereich (=Krone+1,5m) ist
Baumschutz gemäß den behördlichen Vorgaben zu gewährleisten. Die BaumschutzVO ist einzuhalten.
Alle ggf. erforderlichen behördlichen Maßnahmen und Abstimmungen sind in die Einheitspreise mit einzukalkulieren.

3. Ausführungszeitraum

Die Arbeiten sollen schnellstmöglich stattfinden. Die Gesamtausführungszeit beträgt ca. 10 Wochen. Die anderen Wohnungen sind derzeit vermietet. Die Mieter der Wohnungen sollen nicht übermäßig durch die Bauarbeiten gestört werden (Arbeitszeiten siehe Punkt 8.2).

4. Allgemeine technische Vertragsbedingungen
4.1 Ausführung der Leistung

Alle Maße sind am Bau zu kontrollieren. Ein örtliches Aufmaß gehört zum Leistungsumfang und ist
einzukalkulieren. Ergibt sich deshalb, weil der Auftragnehmer die Maße nicht geprüft und nicht am Bau
genommen hat, die Notwendigkeit von Änderungsarbeiten, so werden diese dem Auftragnehmer nicht
vergütet. Bei Abweichungen sind Architekt und Bauleiter unverzüglich in Kenntnis zu setzen.
Werk-und Montagepläne sind vom AN anzufertigen und rechtzeitig vor Fertigung der Elemente durch den
Architekten freigeben zu lassen. Die Einarbeitung von Korrekturen des AG/ Architekten in die Werkpläne
gehört zum Leistungsumfang. Prüfung durch den AG, Korrektur und finale Freigabe der Werkplanung sind
rechtzeitig für die Einhaltung des Terminplanes durch den AN zu veranlassen.

Mit der Abgabe dieses Leistungsverzeichnisses erklärt die anbietende Firma, dass sie sich über die örtlichen
und sachlichen Verhältnisse vor Abgabe des Angebots unterrichtet hat.

Ergeben sich bei der Prüfung der Örtlichkeiten, des LVs und der Zeichnungen Unklarheiten oder Bedenken
im Hinblick auf den Umfang oder die Art der vom Auftragnehmer zu erbringenden Leistungen, so hat der AN
den AG spätestens zum Zeitpunkt der Angebotsabgabe schriftlich klar darauf hinzuweisen. Unterlässt der
Auftragnehmer einen solchen Hinweis, so kann er aus Unklarheiten, Erschwernissen und Behinderungen, die
bei ordnungsgemäßer Untersuchung und Prüfung erkennbar waren, keine Forderungen herleiten.

Abweichung von der Leistungsbeschreibung, Nachträge, wesentliche Massenveränderungen sind nur nach
Nachtragsangebot und entsprechendem Auftrag durch den Auftraggeber durchzuführen. Gleiches gilt für das
Anfallen von Stundenlohnarbeiten. Diese sind vom AG vor Ausführung zu beauftragen. Die Bedingungen des
Hauptauftrages sowie die darin in Bezug genommenen Bestimmungen gelten auch für Zusatzaufträge,
Nachträge und Stundenlohnarbeiten.

Der AN trägt selbst Sorge dafür, seine Mitarbeiter mit lesbaren, farbigen und maßstabsgerechten Bauplänen
auszustatten. Die Kosten dafür sind in die Einheitspreise einzukalkulieren.
Alle Leistungen sind einschl. der Bereitstellung und Vorhaltung erforderlicher Gerüste (auch über 2m Höhe),
Leitern, Handwerkszeuge, erforderliche Maschinen und Sicherungsmaßnahmen, zu kalkulieren. Der AN hat
ohne besondere Aufforderung und Vergütung alle erforderlichen Maßnahmen zum Schutz seiner Leistungen
gegen Verschlechterung und Beschädigung zu treffen und, soweit für die Durchführung seiner Leistungen
erforderlich, Schnee und Eis zu beseitigen. Der AN trägt die Gefahr bis zur Schlussabnahme.
Die Verkehrssicherung obliegt dem AN.

Die nachfolgend aufgeführten Arbeiten verstehen sich einschließlich sämtlicher Materialien, Montage-, Klein-
und Verbindungsmittel sowie dem Transport zur Verwendungsstelle. Baustelleneinrichtung/ Kranarbeiten
sind, soweit nicht gesondert aufgeführt, in die Einheitspreise einzukalkulieren.

Der Leistungsumfang beinhaltet alle Nebenleistungen gem. VOB, Teil C, sowie alle Leistungen, die zur
vertragsgemäßen Ausführung notwendig sind. Der AN versichert, dass in seinem Angebot alle Leistungen
enthalten sind, die zur ordnungsgemäßen, vollständigen, den Regeln der Technik, den DIN-Vorschriften und
den für diese Baumaßnahme relevanten Richtlinien entsprechenden, sachgerechten und termingerechten
Ausführung und zur Erfüllung der vertraglichen Verpflichtungen des AN notwendig sind.

Die in der Ausschreibung beschriebenen Fabrikate mit Typenbezeichnungen sind als Referenzfabrikat zu
verstehen. Es können gleichwertige Erzeugnisse alternativ angeboten werden. Auf jeden Fall sind die
angebotenen Fabrikate mit Typenbezeichnungen zu benennen. Werden bei Angebotsabgabe keine vom LV
abweichenden Fabrikate benannt, so ist das Fabrikat lt. Leitfabrikat bindend.

Zur Ausführung kommen ausschließlich DIN-gerechte, dem neuesten Stand der Technik entsprechende
Baustoffe und Bauteile, die handelsüblich sind und über ein bauaufsichtliches Prüfzeugnis verfügen. Der AN
hat dies auf Verlangen nachzuweisen.

Der Auftragnehmer hat dem Auftraggeber ohne besondere Vergütung für die Verwendung seiner Leistungen
erforderliche Bedienungsanleitungen, Wartung- und Pflegehinweise zu übergeben, und zwar spätestens bei
der Abnahme, ebenso wie Übereinstimmungsnachweise, Zulassungsbescheinigungen etc.

Der Auftragnehmer ist hinsichtlich der von ihm erbrachten Leistungen - soweit erforderlich - dazu verpflichtet,
das Bedienpersonal des Bauherrn und das Personal des Auftraggebrs einzuweisen und einzuarbeiten.

Für die Arbeiten gelten

- die derzeit gültigen DIN Vorschriften,
- die VOB (Teil B+C)
- baupolizeiliche und berufsgenossenschaftliche Auflagen
- behördliche Auflagen
- BbgBO
- Verordnung über Arbeitsstätten (ArbStättV)
- Unfallverhütungsvorschriften (DGUV)
- Gesetz zur Einsparung von Energie und zur Nutzung erneuerbarer Energien zur Wärme- und Kälteerzeugung in Gebäuden (GEG)
- die DVGW-Regelwerk
- VDE-Vorschriften
- VDI-Richtlinien
- die Erlasse des Landesamtes für Gesundheit und Sicherheit (LaGetSi)
- die BaumSchVO

Nach Beendigung der Baumaßnahme sind die Grundstücksflächen in den ursprünglichen Zustand
zurückzusetzen. Für Schäden hat der AN aufzukommen.

4.2 Maße, Toleranzen:

Für die Ausführung der Arbeiten gelten die entsprechenden DIN-Vorschriften. Maßtoleranzen im Hochbau
DIN 18201, 18202 und 18203.

4.3 Bauleiter/Bauüberwachung

Der Auftragnehmer hat nach den entsprechenden Vorgaben einen verantwortlichen Bauleiter für diesen
Leistungsbereich als Fachbauleiter im Sinne der BbgBO zu stellen und während der gesamten Dauer seiner
Leistungen als Ansprechpratner bereitzuhalten. Sein Name ist dem Auftraggeber schriftl. mitzuteilen. Dem
Fachbauleiter obliegen insbesondere die in § 56 BbgBO, Abs. 1 geforderten Überwachungen der Schutz- u.
Sicherungsmaßnahmen.

Eine Baubesprechung findet 1x wöchentlich statt, alle Firmen müssen hierbei anwesend sein.

4.4 Bauablauf / Bauzeitenplan

Die Arbeiten sind vom Auftragnehmer in den gesetzten Fristen auszuführen. Die Reihenfolge für die zu
sanierenden Bereiche erfolgt nach Vorgabe der Bauüberwachnung und muss zwingend spätestens vor
Beginn der Arbeiten mit dem Auftraggeber bzw. mit der Bauüberwachung abgestimmt werden. Tage, an
denen aufgrund von extremen Witterungsbedingungen nicht gearbeitet werden kann, müssen schriftlich
angezeigt werden und führen zu einer verlängerten Bauzeit.

4.5 Abnahme

Die Abnahme hat förmlich zu erfolgen und ist vom AN nach Fertigstellung seiner Leistung zu beantragen.
§12 Nr. 5 der VOB/B wird ausdrücklich ausgeschlossen.
Für später unzugängliche Teile hat der AN den AG rechtzeitig zur technischen Abnahme aufzufordern. Die
technische Abnahme führt die rechtlichen Wirkungen einer Abnahme nicht herbei, sondern bereitet die
spätere endgültige Abnahme erst vor. Die rechtlichen Abnahmewirkungen treten erst ein, wenn das
Gesamtwerk nach §12 Nr. 1 oder selbständige Teilleistungen nach §12 Nr.2 VOB/B abgenommen sind.

4.6 Gewährleistung

Die Gewährleistungsfrist für die vom Auftragnehmer zu erbringende Leistung beträgt 4 Jahre, für
elektromotorische Teile zwei Jahre.

5. Vergütung, Umlagen

Bauwasser/ Baustrom wird auf dem Grundstück zur Verfügung gestellt. Die Entsorgung von Schutt- und
Verpackungsmaterial erfolgt durch den Verursacher in regelmäßigen Abständen, mind. 1x pro Woche.

6. Vertragsgrundlage

VOB Teile B+C, LV, Baupläne, ABau, Rahmenterminplan/ Bauzeitenplan der Architekten.

7. Besondere Vertragsbedingungen

7.1 Mitarbeiter

Der AN hat seine Mitarbeiter zur Benutzung der Bautoilette/ zugewiesenen Handwerker-Toilette aufzufordern.
Ein Alkoholverbot für alle am Bau tätigen Mitarbeiter gilt als vereinbart. Bei Zuwiderhandlung wird ein
Baustellenverbot ausgesprochen. In der Wohnung und dem gesamten Wohnhaus besteht striktes
Rauchverbot.

7.2 Arbeitszeiten

Die Regelarbeitszeit ist Montag bis Freitag von 7:00 bis 19:00 Uhr, Samstag von 9:00 bis 16:00 Uhr. Bis
spätestens 20 Uhr (bzw 17:00 Uhr am Samstag) muss das Gelände verlassen werden. Längere
Arbeitszeiten müssen rechtzeitig beantragt und vom Bauleiter des AG genehmigt werden.

7.3 Baustellensicherung

Die Maschinen und Geräte sind gegen Zugriff Unbefugter zu sichern. Die Zugänge der Baustelle sowie
Öffnungen in der Umzäunung sind bei Feststellung und Verlassen der Baustelle zu schließen.

7.4 Baustellenreinigung

Die Baustelle ist sauber zu halten. Schutt und Abfälle sind zu sammeln und regelmäßig und
eigenverantwortlich, mind. 1x wöchentlich, zu entsorgen. Verschmutzungen des Baugeländes und
öffentlicher Verkehrsflächen durch den AN sind auf seine Kosten zu beseitigen.
Kann Bauschutt und sonstiger Müll keinem AN eindeutig zugeordnet werden, werden die Kosten zur
Beseitigung des Bauschutts und Mülls ohne weitere Ankündigung zu gleichen Teilen auf die zu diesem
Zeitpunkt am Bau tätigen AN-Firmen verteilt.

Baubegehungen sind vor Angebotsabgabe mit dem AG oder der Bauleitung zu vereinbaren. Der AN erklärt,
sich vor Angebotsabgabe von allen örtlichen und sonstigen Verhältnissen, auch im Zusammenhang mit der
Durchführung seiner Arbeiten, genau unterrichtet zu haben.

Eine zentrale Baustelleneinrichtung ist auf der Baustelle nicht vorgesehen. Der individuelle Bedarf des AN ist
bei der Bauleitung anzumelden. Stellplätze für Container sowie Lagermöglichkeiten sind auf dem Grundstück
begrenzt vorhanden. Eine Zuweisung der Flächen erfolgt durch die Bauleitung.

7.5 Bautagesberichte

Bautagesberichte (Bautagebuch) sind der örtlichen Bauüberwachung regelmäßig, spätestens bei der
nächsten Baubesprechung, vom AN zur Kenntnisnahme vorzulegen. Die Bautagesberichte haben alle
relevanten Angaben zu enthalten.

#### Bereich 01.01 Demontage

**01.01.1 Baustromanschluß**
*** Pauschalposition
Baustromanschlüsse in genügender Anzahl, ausreichend
dimensioniert und abgesichert, auch als Anschluß für
Fremdfirmen nutzbar, einrichten, vorhalten und nach
Fertigstellung des Bauwerks abbauen; Der Auftragnehmer
hat die behördlichen Anträge für Einrichtung und
Beseitigung der Anlage zu stellen, ohne Mitwirken des
Auftraggebers.
Gebühren und Nebenkosten sind im Pauschalpreis
einzurechnen.
Menge: 1,000 psch

**01.01.2 Demontage**
*** Pauschalposition
Freischaltung und Rückbau der vorh. Elektroinstallationen in
der gesamten Wohnung im Dachgeschoss, wie Unterverteilung,
Leuchten, Schalter,Steckdosen, etc., incl. der Anschlusskabel
demontieren.
anfallende Stoffe sind fachgerecht zu entsorgen.
Menge: 1,000 psch

**01.01.3 Stundensatz Facharbeiter**
Arbeiten, welche nicht in den Positionen erfaßt sind
und gegen Nachweis, auf besondere Anweisung der
Bauleitung zur Ausführung kommen:
Facharbeiter
Menge: 1,000 h

**01.01.4 Stundensatz Helfer**
Arbeiten, welche nicht in den Positionen erfaßt sind
und gegen Nachweis, auf besondere Anweisung der
Bauleitung zur Ausführung kommen:
Bauhelfer
Menge: 1,000 h

#### Bereich 01.02 Verteilung

**01.02.1 Leitungsanschluss an vorh. Zähler**
Anschluss der Unterverteilung an den vorh. Leitungsanschluss
4x10 mm², einschl. aller erf. Nebenarbeiten betriebsfertig
herstellen.
Menge: 1,000 St

**01.02.2 NYM-J 4x10**
Kunststoff-Mantelleitung NYM-J 4 x 10 liefern und im
Leitungskanal verlegen
Menge: 10,000 m

**01.02.3 Leitungskanal 25/25mm**
Installationskanal als Leitungsführungskanal
mit den Maßen (B/H) 25 / 25 mm,
aus PVC hart, einschliesslich Oberteil,
liefern und montieren.
Farbe: weiss
Angeb.Fabr./Typ: '.........'
Menge: 10,000 m

**01.02.4 Installationskleinverteiler**
Installationskleinverteiler aus Kunststoff nach DIN
VDE 0603/1, DIN 43871, zum Einbau von Geräten bis 63 A
mit 70 mm Einbautiefe, für Installationseinbaugeräte
mit Geräteträger, Berührungsschutzabdeckung, PE- und
N-Klemmen, Blindabdeckungen für Reserveplätze,
Stromkreiskennzeichnung je Gerät, mit
Kunststoff-Mauerkasten, Geräteträger aus verzinktem
Stahlblech, für Wandeinbau mit Tür aus Stahlblech,
pulverbeschichtet und einbrennlackiert, Schutzart IP
30, Schutzklasse II, als Unterverteilung
Maße: (HxBxT) 515x305x96,5 mm
mit 3 Gerätereihen, für Geräte mit Einbautiefe 70 mm
es sind 20% Reserveplätze einzurechnen und bestückt
mit nachfolgend beschriebenen Betriebsmitteln:
1 Stk. Sicherungssockel D 02 3-pol.
3 Stk. D 02 Neo Sichrg 25 A
3 Stk. D 02 Neo Schr-Kap 63 A
2 Stk. Moeller PXK-B16/1N/003-A FI LS-Schutzschalter
16/0,03, 2-pol.
1 Stk. Moeller PXF-40/4/003-A FI-Schutzschalter 40/0,
03, 4-pol.
9 Stk. LS-Automat B 16
Fabrikat/ Typ: Hager/ VU36CN, o.glw.
Angeb Fabr./Typ:
Kleinverteiler liefern, montieren und betriebsfertig
anschließen einschl. dem herstellen der inneren
Verdratung und aller erf. Leitungsanschlüsse.
Angeb. Fabrikat: '.........'
Menge: 1,000 St

#### Bereich 01.03 Allgemeine Installation

*Hinweis: Vorbemerkung Elektroarbeiten*
Nachfolgende Positionen beziehen sich auf das
Busch-Jäger Elektro GmbH Programm Future linear
Farbe: weiß-matt
Angeb.Fabr./Typ: '.........'
Die Position beinhaltet die maschinelle / dauerhafte
Beschriftung der Steckdose / des Schaltgerätes mit:
Verteilung / Stromkreis

**01.03.1 UP Schalterdose einfräsen**
Schalterdose als Unterputzdose aus Isolierstoff, für
Schraubbefestigung, Innendurchmesser 58 mm, mit
Putzdeckel und Stutzen, liefern und montieren
einschliesslich einfräsen in Mauerwerk.
Menge: 45,000 St

**01.03.2 Hohlwand-Gerätedose**
Schalterdose wie vor, jedoch:
In Trockenbauwänden als Geräte-Hohlwanddose, winddicht
Menge: 5,000 St

**01.03.3 UP Abzweigschalterdose einfräse**
Abzweigschalterdose als Unterputzdose aus
Isolierstoff, für Schraubbefestigung, Innendurchmesser
58 mm, Höhe 60 mm
mit Putzdeckel und Stutzen, liefern und montieren
einschliesslich einfräsen in Mauerwerk.
Menge: 6,000 St

**01.03.4 Hohlwand-Abzweigschalterdose**
Abzweigschalterdose wie vor, jedoch:
In Trockenbauwänden, winddicht
Menge: 2,000 St

**01.03.5 NYM-J 3x1,5 uP**
Kunststoff-Mantelleitung NYM-J 3 x 1,5 liefern und verlegen
unter Putz, einschließlich fräsen und verputzen der Schlitze.
Menge: 100,000 m

**01.03.6 NYM-J 3x1,5**
Kunststoff-Mantelleitung NYM-J 3 x 1,5
liefern und in Rohr, Kanal, Zwischendecke verlegen.
NYM-J 3x1,5 mm²
Menge: 25,000 m

**01.03.7 NYM-J 5x1,5 uP**
Kunststoff-Mantelleitung NYM-J 5 x 1,5 liefern und verlegen
unter Putz, einschließlich fräsen und verputzen der Schlitze.
Menge: 75,000 m

**01.03.8 NYM-J 5x2,5 uP**
Kunststoff-Mantelleitung NYM-J 5 x 2,5 liefern und verlegen
unter Putz, einschließlich fräsen und verputzen der Schlitze
Menge: 35,000 m

**01.03.9 NYM-J 5x2,5**
Kunststoff-Mantelleitung NYM-J 5 x 2,5
liefern und in Rohr, Kanal, Zwischendecke verlegen.
NYM-J 5x2,5 mm²
Menge: 15,000 m

**01.03.10 Install.Kabel 4x2x0,8 uP**
Installationskabel mit statischem Schirm JYSTY 4 x 2 x 0,8
liefern und verlegen unter Putz, einschließlich fräsen und
verputzen der Schlitze.
Menge: 35,000 m

**01.03.11 Install.Kabel 4x2x0,8**
Installationskabel mit statischem Schirm
JYSTY 4 x 2 x 0,8
liefern und in Rohr, Kanal, Zwischendecke verlegen.
Menge: 5,000 m

**01.03.12 Koaxialkabel 100 dB, uP**
Koaxialkabel 100 dB nach DIN liefern und verlegen unter Putz,
einschließlich fräsen und verputzen der Schlitze
Menge: 35,000 m

**01.03.13 Koaxialkabel 100 dB**
Koaxialkabel 100 dB nach DIN, liefern und in Rohr,
Kanal, Zwischendecke verlegen.
Menge: 5,000 m

**01.03.14 Steckdose UP**
Steckdose mit Schutzkontakt, u.P. als
Installationseinsatz mit Abdeckrahmen liefern,
montieren und anschließen.
Menge: 48,000 St

**01.03.15 Steckdose UP, WG**
Steckdose mit Schutzkontakt, u.P. wassergeschützt, als
Installationseinsatz mit Rahmen und Abdeckklappe
liefern, montieren und anschließen.
Menge: 2,000 St

**01.03.16 UP Aus/Wechselschalter**
Flächenschalter in Unterputzausführung, als Aus-,
Wechselschalter, mit Schrauben befestigen einschl.
Rahmen und Abdeckplatte, liefern, montieren und
betriebsfertig anschließen.
Menge: 6,000 St

**01.03.17 UP Serienschalter**
Serienschalter in Unterputzausführung, mit Rahmen und
Abdeckplatte liefern, montieren und betriebsfertig
anschließen.
Menge: 1,000 St

**01.03.18 Telefon-/ Internetanschluss und TV-Anschluss**
*** Pauschalposition
Internetanschluss
2 Stck. Netzwerkleitung und 2-Port Dose, winddicht, (mind.
CAT 6) und Unterputz ab Wohnungseingangstür bis zum
Wohnzimmer mit ca. 15 m Leitungslänge und 2 Stck. TV-Dose,
bis zur abgestimmten Position, ca. 15 m Leitungslänge liefern
und betriebsfertig montieren einschl. aller Fräsarbeiten.
Incl. allem benötigten Zubehör wie Patchfelder usw.
Installationseinsatz zum Einbau in Gerätedose, einschl.
Rahmen und Abdeckung,
Ausführung mit Abdeckung passend zum
Installationprogramm,
liefern, montieren und betriebsfertig anschließen.
Einbauort: Zimmer 1
Angeb. Fabrikat/Typ: '.........'
Menge: 1,000 psch

**01.03.19 Telefon-/ Internetanschluss und TV-Anschluss**
*** Pauschalposition
Internetanschluss
2 Stck. Netzwerkleitung und 2-Port Dose, winddicht, (mind.
CAT 6) und Unterputz ab Wohnungseingangstür bis zum
Wohnzimmer mit ca. 15 m Leitungslänge und 2 Stck. TV-Dose,
bis zur abgestimmten Position, ca. 15 m Leitungslänge liefern
und betriebsfertig montieren einschl. aller Fräsarbeiten.
Incl. allem benötigten Zubehör wie Patchfelder usw.
Installationseinsatz zum Einbau in Gerätedose, einschl.
Rahmen und Abdeckung,
Ausführung mit Abdeckung passend zum
Installationprogramm,
liefern, montieren und betriebsfertig anschließen.
Einbauort: Zimmer 2
Angeb. Fabrikat/Typ: '.........'
Menge: 1,000 psch

**01.03.20 Telefon-/ Internetanschluss und TV-Anschluss**
*** Pauschalposition
Internetanschluss
2 Stck. Netzwerkleitung und 2-Port Dose, winddicht, (mind.
CAT 6) und Unterputz ab Wohnungseingangstür bis zum
Wohnzimmer mit ca. 15 m Leitungslänge und 2 Stck. TV-Dose,
bis zur abgestimmten Position, ca. 15 m Leitungslänge liefern
und betriebsfertig montieren einschl. aller Fräsarbeiten.
Incl. allem benötigten Zubehör wie Patchfelder usw.
Installationseinsatz zum Einbau in Gerätedose, einschl.
Rahmen und Abdeckung,
Ausführung mit Abdeckung passend zum
Installationprogramm,
liefern, montieren und betriebsfertig anschließen.
Einbauort: Zimmer 3
Angeb. Fabrikat/Typ: '.........'
Menge: 1,000 psch

**01.03.21 Herdanschlussdose**
Herdanschlussdose UP/AP, liefern, montieren und
betriebsfertig anschließen.
Menge: 1,000 St

**01.03.22 Kabelanschluss Betriebsmittel bis 5 x 2,5**
Kabelanschlüsse bis 5 x 2,5 mm² an bauseits
gelieferten und montierten Anlagen und Geräten
komplett herstellen.
Menge: 6,000 St

#### Bereich 01.04 Klingelanlage

**01.04.1 Klingelknopf Eingangstür**
Klingeltaster aus dem verwendetem Installationsprogramm
mit Symbol Klingel und großer Beschriftungsfläche
mit Abdeckrahmen, komplett mit UP-Schalterdose.
liefern, montieren und anschließen einschließlich
einfräsen der UP-Dose im Mauerwerk.
Menge: 1,000 St

**01.04.2 Zweit-Läutewerke**
Läutewerk zur Aufputzmontage
Spannungsversorgung aus dem Systemnetzteil,
liefern, montieren und betriebsfertig anschließen.
Menge: 1,000 St

**01.04.3 Klingeltrafo**
Klingeltrafo 230/12/8V integriert in die Verteilung
liefern, montieren und betriebsfertig anschließen
Angeb. Fabrikat/Typ: '.........'
Menge: 1,000 St

**01.04.4 Install.Kabel 2x2x0,8**
Installationskabel mit statischem Schirm nach DIN,
J-Y(St)Y 2 x 2 x 0,8 liefern und verlegen unter Putz
einschließlich fräsen und verschließen der Schlitze im
Mauerwerk.
Menge: 15,000 m
